# AUSSCHREIBEN.DE
Angebotsaufforderung (GAEB DA XML 3.2, DA83)
Projekt: ADE
Erstellt mit: GXML Toolbox V3.2 R20170508, ORCA a.de-Exporting (3.4.11.139), 15.07.2020

## 1 Rathscheck Schiefer und Dach-Systeme ZN der Wilh. Werhahn KG

*Hinweis: Herstellerinformation*
Rathscheck Schiefer und Dach-Systeme ZN der Wilh. Werhahn KG Neuss
St.-Barbara-Straße 3
D-56727 Mayen-Katzenberg
Telefon (0)2651 955-0
Fax (0)2651 955-100
info@rathscheck.de (mailto:info@rathscheck.de)
http://www.rathscheck.de (http://www.rathscheck.de/)

### Titel 01 Vorbemerkungen

*Hinweis: allgemeine Vorbemerkungen*
Nachfolgend möchten wir Ihnen zu unseren Muster-Leistungsverzeichnissen einige Erläuterungen / Hinweise an die Hand geben.

1. Die Muster-Leistungsverzeichnisse erheben grundsätzlich nicht den Anspruch auf Vollständigkeit. Die Leistungsverzeichnisse sind für jeden Einzelfall von dem Bauherren / Planer dahingehend zu überprüfen, ob sie für das Bauvorhaben einschlägig sind und den projektspezifischen Anforderungen genügen. D.h. die Leistungsverzeichnisse sind regelmäßig entsprechend anzupassen.

2. Wir empfehlen die Hinzuziehung von Fachplanern und spezialisierten Fachunternehmen, die eine ausreichende Erfahrung im Umgang mit unseren Produkten vorweisen können. Der richtige Umgang mit Naturbaustoffen setzt entsprechende Fachkenntnisse zwingend voraus.

3. Bei Planung und Ausführung sind grundsätzlich die anerkannten Regeln der Technik zu beachten. Dazu zählen u.a. nachstehende Regelwerke:

- Das Regelwerk des Deutschen Dachdeckerhandwerks (Zentralverband des Deutschen Dachdeckerhandwerks e.V.)
- DIN EN 12326-1 und -2
- Produktdatenblätter und Prüfzeugnisse
- Schiefer-Bibel (Rathscheck)

4. Darüber hinaus kann im Einzelfall bei Planung und Ausführung auch der Stand der Technik maßgeblich sein. Dies deshalb, weil das Unternehmen Rathscheck stets an der Weiterentwicklung und Innovation ihrer Produkte arbeitet.

Unter dem Stand der Technik ist im Allgemeinen ein fortgeschrittener, fortschrittlicher Entwicklungsstand zu verstehen, dessen Erprobung seine Eignung für die Praxis ergeben hat, der jedoch nicht zwingend bereits zu den anerkannten Regeln der Technik zählt.

Der Stand der Technik ergibt sich u.a. aus:
- Verlegerichtlinien
- Einbauanleitungen
- Schiefer-Bibel (Rathscheck)

Den beteiligten Fachleuten wird empfohlen, ihren Auftraggeber / Bauherren darüber aufzuklären, wenn abweichend von den anerkannten Regeln der Technik geplant und ausgeführt wird.

5. Im Fall einer öffentlichen Ausschreibung sind die Muster-Leistungsverzeichnisse entsprechend den Erfordernissen des Vergaberechts anzupassen.

### Titel 02 Spitzwinkel Deckung

#### Untertitel 02.01 Spitzwinkel Deckung mit InterSIN

*Hinweis: Ergänzende Informationen & Downloads*
Wir bieten Ihnen kostenlose Downloads zu unserem umfassenden Schiefer-Angebot

Schieferdetails
Mit unseren Dach- und Fassadendetails stellen wir Ihnen eine Auswahl hochwertiger Bilddateien (.jpg) sowie einen technischen Querschnitt (.pdf) für einen detaillierten Aufbau zur Verfügung. Laden Sie sich jetzt Ihre gewünschten Dach- und Fassadendetails für eine professionelle Planung und Ausführung mit Schiefer kostenlos herunter. Jetzt Paket herunterladen: https://www.rathscheck.de/service/downloads/schieferdetails-fuer-dach-und-fassade (http://www.ausschreiben.de/online/usr/view.php?mode=link&tb=rathscheck&url=https://www.rathscheck.de/service/downloads/schieferdetails-fuer-dach-und-fassade)

Prüfzertifikate
Schiefer ist ein durchweg natürlicher Baustoff ohne schädliche, belastende oder gesundheitlich bedenkliche Inhaltsstoffe. Während der Nutzungsdauer entstehen keinerlei negative umwelt- und gesundheitsrelevanten Auswirkungen. Es ergeben sich keinerlei Entsorgungsprobleme. Hier finden Sie alle unsere Prüfzertifikate und Prüfzeugnisse unserer Produkte.
Zu den Prüfzertifikaten: https://www.rathscheck.de/service/downloads/pruefzeugnisse (http://www.ausschreiben.de/online/usr/view.php?mode=link&tb=rathscheck&url=https://www.rathscheck.de/service/downloads/pruefzeugnisse)

Schiefer-Texturen
Eine Übersicht der verschiedenen Schiefer-Texturen für unsere Deckarten. Alle Schiefer-Texturen als ZIP finden Sie unter: https://www.rathscheck.de/service/downloads/texturen (http://www.ausschreiben.de/online/usr/view.php?mode=link&tb=rathscheck&url=https://www.rathscheck.de/service/downloads/texturen)

Schiefer-Inspiration - Unsere Broschüren
Viele historische Bauwerke und auch die moderne Architektur nutzt die hochwertigen Eigenschaften und den natürlichen Charme des Schiefers. Denn Schiefer entspricht allen Anforderungen der heutigen Bauphysik und ist dank innovativer Verlegetechniken und seiner Langlebigkeit äußerst wirtschaftlich. Lassen Sie sich inspirieren: https://www.rathscheck.de/home/inspiration-und-wissen/broschueren (http://www.ausschreiben.de/online/usr/view.php?mode=link&tb=rathscheck&url=https://www.rathscheck.de/home/inspiration-und-wissen/broschueren)

Kontakt & Beratung
Wenn Sie Fragen haben oder eine Beratung rund um das Thema Schiefer wünschen: Schreiben Sie uns gerne und wir helfen Ihnen gerne weiter. Zur Kontaktanfrage: https://www.rathscheck.de/service/kontakt-beratung (http://www.ausschreiben.de/online/usr/view.php?mode=link&tb=rathscheck&url=https://www.rathscheck.de/service/kontakt-beratung)

**02.01.0001 Dachfläche in Spitzwinkel-Deckung eindecken**
Dachfläche (Dachneigung '.........' °) in Spitzwinkel-Deckung mit
säurefestem Schiefer, Qualität InterSIN (in den Codestufen W1, S1, T1), Steingröße ..x.. cm, mit mind. 10 mm Hängespitze eindecken. Die Spitzwinkelschablonen sind mit mindestens zwei
Schiefernägeln oder -stiften zu befestigen.
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Menge: 0,000 m²

**02.01.0002 Gauben-Dachfläche in Spitzwinkel-Deckung eindecken**
Gauben-Dachfläche (Dachneigung '.........' °) in
Spitzwinkel-Deckung mit säurefestem Schiefer, Qualität InterSIN (in den Codestufen W1, S1, T1), Steingröße ..x.. cm, mit mind. 10 mm Hängespitze eindecken. Die Spitzwinkelschablonen sind mit mindestens zwei
Schiefernägeln oder -stiften zu befestigen.
Menge: 0,000 m²

**02.01.0003 Traufe mit Ansetzersteinen als Mehraufwand**
Traufe mit Ansetzersteinen als Mehraufwand zur
Flächendeckung eindecken. Die Ansetzersteine sind mit mindestens zwei Schiefernägeln oder -stiften zu befestigen.
Menge: 0,000 m

**02.01.0004 Traufe mit Ansetzersteinen einschl. Traufgebinde als Mehraufwand**
Traufe mit Ansetzersteinen einschließlich einem Traufgebinde als Mehraufwand zur Flächendeckung eindecken. Die Ansetzersteine sind mit mindestens zwei Schiefernägeln oder -stiften zu befestigen.
Menge: 0,000 m

**02.01.0005 Ort als aufgelegter Ort als Mehraufwand**
Ort als aufgelegter Ort (Strackort) als Mehraufwand zur Flächendeckung nach den Fachregeln des ZVDH eindecken.
Steinformat: '.........'.
Abmessung: .. x ..
Menge: 0,000 m

**02.01.0006 Ort als auslaufender Ort als Mehraufwand**
Ort als auslaufender Ort als Mehraufwand zur
Flächendeckung nach den Fachregeln des ZVDH eindecken.
Es sind möglichst halbe Steinbreiten zu verwenden.
Menge: 0,000 m

**02.01.0007 Grat als aufgelegter Ort als Mehraufwand**
Grat als aufgelegter Ort (Strackort) als Mehraufwand zur Flächendeckung nach den Fachregeln des ZVDH eindecken.
Steinformat: '.........'
Abmessung: .. x ..cm
(einmal gemessen / beidseitig gedeckt)
Menge: 0,000 m

**02.01.0008 First als Mehraufwand, seitliche Überdeckung mind. 100 mm**
First als Mehraufwand zur Flächendeckung eindecken.
Die einfach seitliche Überdeckung muss mindestens 100
mm betragen. Jeder Stein ist mit mindestens 4 Stück
. '.........' zu befestigen.
(einmal gemessen / beidseitig gedeckt)
Menge: 0,000 m

**02.01.0009 First als Mehraufwand, seitliche Doppeldeckung mind. 20 mm**
First als Mehraufwand zur Flächendeckung mit seitlicher Doppeldeckung eindecken. Die seitliche Doppeldeckung muss mindestens 20 mm betragen. Jeder Stein ist mit mindestens 4
Stück '.........'. zu befestigen.
Menge: 0,000 m

**02.01.0010 Einzelnes Firstgebinde als Mehraufwand, seitliche Überdeckung mind. 100 mm**
Einzelnes Firstgebinde (Pultfirst) als Mehraufwand zur
Flächendeckung eindecken. Die einfache seitliche
Überdeckung muss mindestens 100 mm betragen. Jeder
Stein ist mit mindestens 4 Stück '.........' zu befestigen.
Menge: 0,000 m

**02.01.0011 Einzelnes Firstgebinde als Mehraufwand, seitliche Doppeldeckung mind. 20 mm**
Einzelnes Firstgebinde (Pultfirst) als Mehraufwand zur
Flächendeckung eindecken. Die seitliche Doppeldeckung
muss mindestens 20 mm betragen. Jeder Stein ist mit
mindestens 4 Stück '.........' zu befestigen.
Menge: 0,000 m

**02.01.0012 Hauptkehle, Metallkehle als Mehraufwand**
Hauptkehle als Mehraufwand zur Flächendeckung als Metallkehle ausbilden. Im Preis enthalten ist das Herstellen der erforderlichen Kehlschalung. Die Befestigung des Kehlbleches erfolgt mittels Haftern.

Material: Titanzink
Dicke: 0,7 mm
Zuschnitt: 500 mm
Kantungen: 3 Stck.

Im Anschluss Schieferdeckung der Fläche beidseitig an
das Kehlblech anarbeiten.
(einmal gemessen / beidseitig gedeckt)
Menge: 0,000 m

**02.01.0013 Hauptkehle, Kupferkehle als Mehraufwand**
Hauptkehle als Mehraufwand zur Flächendeckung als
Metallkehle ausbilden. Im Preis enthalten ist das Herstellen der erforderlichen Kehlschalung. Die Befestigung des Kehlbleches erfolgt mittels Haftern.

Material: Kupfer
Dicke: 0,7 mm
Zuschnitt: 500 mm
Kantungen: 3 Stck.

Im Anschluss Schieferdeckung der Fläche beidseitig an
das Kehlblech anarbeiten.
(einmal gemessen / beidseitig gedeckt)
Menge: 0,000 m

**02.01.0014 Gaubenwangenfläche in Spitzwinkel-Deckung**
Gaubenwangenfläche in Spitzwinkel-Deckung mit
säurefestem Schiefer, Qualität InterSIN (in den
Codestufen W1, S1, T1), Steingröße: .. x .. cm, mit
mind. 10 mm Hängespitze eindecken. Die Spitzwinkelschablonen sind mit mindestens zwei
Schiefernägeln oder -stiften zu befestigen.
Menge: 0,000 m²

**02.01.0015 Kaminkopf (verschalt) in Spitzwinkel-Deckung eindecken**
Kaminkopf (verschalt) in Spitzwinkel-Deckung mit säurefestem Schiefer Qualität InterSIN (in den Codestufen W1, S1, T1), Steingröße .. x .. cm eindecken.
Kaminfläche : '.........' m²

Die Orte sind aufgelegt bzw. auslaufend auszubilden.
Ortganglänge: '.........' m

Der Kaminkopf ist mit Blechen aus Metall in die Dachfläche einzubinden.
Material: '.........'
Zuschnitt: '.........' mm
Länge: '.........' m
Menge: 0,000 Stk
